# 715a Turnhalle WOR
Angebotsaufforderung (GAEB DA XML 3.3, DA83)
Währung: EUR
Erstellt mit: CaliforniaX by G&W Software AG, CaliforniaX V25.1.03, 20.02.2026

## Deckblatt
Angebot / Leistungsverzeichnis
Gerüstbau BA3.1 / P2/P4-14

| Bauvorhaben: | Isar-Loisach-Realschule-Wolfratshausen / BA 3 - Sanierung und Erweiterung Hauptgebäude A / Franz-Kölbl-Weg 2, 82515 Wolfratshausen |
| --- | --- |
| Bauherr: | Landkreis Bad Tölz-Wolfratshausen / Prof.-Max-Lange-Platz 1 \| 83646 Bad Tölz |
| Angebotsabgabe: / / Angebotseröffnung: | Elektronisch über Vergabeplattform / / 09.03.2026, 10:00 Uhr, |
| Beginn der Leistung: | 15.KW 2026 |
| Ende der Leistung: | 52 KW 2026 in Abhängigkeit der Witterung |

| Angebotssumme: | Summe Netto: | € |
| --- | --- | --- |
|  | 19% MwSt. | € |
|  | Summe Brutto: | € |

| geprüfte Angebotssumme: | Summe Netto: | € |
| --- | --- | --- |
|  | 19% MwSt. | € |
|  | Summe Brutto: | € |

## Gerüstbau BA3.1 P4 und P2
Datum: 20.02.2026

*Hinweis: Baubeschreibung*
1  Allgemeines
Das Landratsamt Bad Tölz-Wolfratshausen saniert seit ein paar Jahren die Isar-Loisach-Realschule-Wolfratshausen, Franz-Klöbl-Weg 2 in 82515 Wolfratshausen. Die Maßnahme 1 Sanierung und Aufstockung Fachklassentrakt, sowie die Maßnahme 2 mit der Errichtung einer Ganztagsschule sind bereits abgeschlossen. Nun erfolgt die Maßnahme 3 Sanierung, Umbau und Erweiterung des Hauptgebäudes in 2 Bauabschnitten. Im Bauabschnitt 3.1 wird eine Mehrzweckhalle mit Sanitäranlagen und 6 zusätzlichen Klassenzimmern errichtet (Förderpaket P2 und P4), sowie in einem Bestandsanbau des Bau A ein Lehrerzimmer mit Besprechungs- und Seminarräumen geschaffen.
In einem 2. Bauabschnitt (ebenfalls Förderpaket P2), der nicht Gegenstand dieser Ausschreibung ist, werden die restlichen Gebäude des Bau A optimiert und die Gebäudehüllen saniert (mit Ausnahme des Anbaus aus dem Jahr 2009.

2 Baustellensituation/Örtliche Verhältnisse
Das Gebäude ist über den Franz-Kölbl-Weg erreichbar. Die Baustelleneinrichtung befindet sich in einem Teilbereich der Schul-Parkplätze vor den Gebäuden, sowie rund um den Erweiterungbau. Außerhalb dieses festgelegten Umgriffs der Baustelleneinrichtung können keine Flächen zur Verfügung gestellt werden. Das Gebäude ist nur eingeschränkt auf der Ostseite mit einem LKW direkt anfahrbar. Die Materialien und das Werkzeug sind daher auf die übrigen Gebäudeseiten bzw. innerhalb des Gebäudes entsprechend zu vertragen.

Wir weisen explizit darauf hin, dass es sich um ein auch während der Bauphase komplett genutztes Objekt handelt (mit Ausnahme der direkt vom Umbau betroffenen Bereiche), soweit die Arbeiten außerhalb der Schulferien stattfinden. Größere Beeinträchtigungen während der Unterrichtszeiten der Schule sind zu vermeiden. Während der gesamten Bauphase ist durchgehend Rücksicht auf die Lehrer und Schüler der Schule, sowie ihrer Besucher zu nehmen. Hier ist eine Feinabstimmung der Arbeitsvorgänge zwischen den Auftragnehmern und der örtlichen Bauleitung unumgänglich und bereits in der Arbeitsvorbereitung der Firmen entsprechend zu berücksichtigen. Arbeiten samstags sind nach Abstimmung mit der Bauleitung möglich.

Weitere Hinweise
- Die Anschlüsse für Strom und Wasser werden bauseits bereitgestellt.
- Eine bauseitige Transporthilfe steht mit Ausnahme des Baukrans, welchen das Gewerk Baumeister stellt, nicht zur Verfügung. Der AN hat den Transport seiner Leistungen eigenständig zu organisieren, soweit keine entsprechenden Hebezeuge als Einzelpositionen im nachfolgenden LV enthalten sind.

*Hinweis: Zusätzliche Technische Vertragsbedingungen (ZTV) - Allgemeiner Teil*
1. Allgemein
1.1. Bei Widersprüchen zu den ZTV gelten vorrangig die Angaben im Leistungsverzeichnis. Bei Widersprüchen zwischen dem Leistungsverzeichnis und der bei Auftragsdurchführung maßgeblichen Zeichnung ist nach den Zeichnungen bzw. Plänen zu arbeiten; daraus entstehende Rechte des Auftragnehmers werden damit nicht eingeschränkt.

1.2 Die in der VOB/C, ATV DIN 18299 sowie den jeweiligen Gewerken zugeordneten folgenden ATV DIN 18300 bis ATV DIN 18459, aufgeführten Bestimmungen und DIN bzw. DIN EN Normen gelten ohne besondere Erwähnung als Ausführungsgrundlage, Leistungs- und Gütebestimmung. Es besteht Gültigkeit, auch wenn die ZTV im Positionstext nicht mehr eigens beschrieben werden.

1.3 Zur Vereinfachung und Verkürzung der Texte wird in den nachfolgenden Positionen überwiegend auf die Begriffe wie liefern und abladen, lagern, zwischenlagern, vertragen, transportieren, sichern, fördern, heben auf der Baustelle, einbauen/montieren der Materialien, herstellen der Leistung, etc. verzichtet. Der Einheitspreis beinhaltet dennoch jeweils die fertige und funktionsfähige Leistung einschließlich Materiallieferung und Einbau, soweit keine abweichende Angaben in der jeweiligen Position beinhaltet sind.

1.4 Die in den folgenden Positionen aufgeführten Massen gelten nicht als Bestellungsgrundlage. Der Materialbedarf ist gemäß den örtlichen Bedürfnissen zu ermitteln und rechtzeitig zu beschaffen.

1.5 Die Besichtigung von Baustellen durch Dritte bedarf der vorherigen Zustimmung des Auftraggebers.

1.6 Rettungswege und Anlieferungswege sind ohne Ausnahme freizuhalten. Bei Zuwiderhandlung ist der Auftraggeber berechtigt, die sofortige und unangekündigte Entfernung der Hindernisse zu Lasten des Verursachers einzuleiten.

2. Arbeitssicherheit / SiGeKo
2.1 Unfallverhütung/Sicherheit
Besonders wird auf die Einhaltung der DGUV-Vorschriften zum Unfallschutz und zur Sicherheit hingewiesen, insbesondere für Absturzgefährdungen (Treppenloch, Schächte, bodengleiche Fenster, freie Deckenkanten) und bei Schneide-, Transport- und Anschlagarbeiten.

Darüber hinaus ist eine Gefährdung des noch genutzten Schulgeländes vollständig auszuschließen. Die jeweiligen Arbeitsbereiche und die Baustelleneinrichtungsfläche ist gegenüber dem Schulbetrieb entsprechend abzusichern. Dies bedeutet insbesondere ein Überschwenkverbot der durch Schüler und Lehrer genutzten Außenbereiche. Materialtransporte bzw. Arbeiten im durch Schüler und Lehrer genutzten Schulbereich sind ausschließlich nur in vorheriger Abstimmung bzw. Genehmigung mit der Bauleitung gestattet.

2.2 SiGeKo
Gemäß der "Verordnung für Sicherheit und Gesundheitsschutz auf Baustellen (BaustellV) hat der AG einen Koordinator bestellt (§ 4 BaustellV). Der Koordinator wird seine Aufgaben nach der BaustellV wahrnehmen.

Die Sicherheits- und Gesundheitsschutzpläne werden dem AN in der jeweils aktuellen Fassung übergeben. Er hat die in den Sicherheits- und Gesundheitsschutzplänen enthaltenen Elemente bei der Ausführungsplanung und bei allen auszuführenden Arbeiten einzuhalten. Der AN hat dem Koordinator den Beginn neuer Arbeiten (z.B. Gerüststellung) vorher rechtzeitig anzuzeigen und die erforderlichen Unterlagen hinsichtlich Sicherheitstechnischer Belange zu übergeben. Die Verantwortlichkeit des AN für die Erfüllung seiner Arbeitsschutzpflichten bleibt unberührt (§ 5 Abs.3 BaustellV).

Der AN hat für den Koordinator nach der BaustellV einen Ansprechpartner, Sicherheitsbeauftragter des AN für die Baustelle, zu benennen, der für die Erfüllung der erforderlichen Maßnahmen auch von eventuellen Nachunternehmern verantwortlich ist.

3. Verbleibende Gebäudeteile und Gebäudeausstattung
Soweit Arbeiten in einem Bestandsgebäude ausgeführt werden, sind im Gebäude / Bauabschnitt verbleibende haustechnische Anlagen in der Regel während der gesamten Bauarbeiten in Betrieb (Heizung, Lüftung, Sanitär, Elektroverteilung/-zentrale), da von diesen aus die nicht von der Sanierung betroffene Gebäudeteile versorgt werden. Diese Zentralen, sowie die entsprechenden Leistungstrassen sind entsprechend zu schützen und dürfen keinesfalls beschädigt werden.

4. Ausführung
Sofern keine gesonderten Positionen ausgeschrieben sind, sind die Kosten für die nicht vom Auftraggeber gestellte Baustelleneinrichtung in die Preise einzubeziehen. Die Beleuchtung der Arbeitsplätze ist Bestandteil der Baustelleneinrichtung.

Änderungen in der Leistungsausführung, abweichend von den gestellten Plänen, dürfen nur in Übereinstimmung mit der Bauleitung vorgenommen werden.

Die Lagerung feuergefährlicher Stoffe bedarf einer ausdrücklichen Zustimmung der Bauleitung.

Durch den Auftragnehmer benötigten Baustelleneinrichtungen und Lagerplätze sind mit der Bauleitung abzustimmen.
Die Baustelleneinrichtung ist getrennt beschrieben. Flurschäden bei Lagerung und Arbeiten außerhalb befestigter Geländeflächen sind so gering wie möglich zu halten und nach Abzug der Baustelleneinrichtungen in den vor Beginn der Arbeiten angetroffenen Zustand herzurichten. Straßen-, Wege- und Geländeverunreinigungen (durch Baufahrzeuge) sind umgehend zu beseitigen und sind allgemein einzukalkulieren.

5. Abrechnungshinweise
Für Aufmaß und Abrechnung gelten - falls in den Abrechnungshinweisen für die einzelnen Gewerke (Besonderer Teil) oder im Leistungsverzeichnis nicht anders geregelt - die Bestimmungen der DIN 18299 ff. (VOB/C).

Im Zuge der Leistungserbringung nachträglich nicht mehr zu ermittelnde Massen von Bauteilen sind vorher aufzumessen. Bei Aufmaßen werden nur technisch erforderliche bzw. technologisch mögliche Maße anerkannt. Mehrleistungen bzw. Folgeleistungen gehen zu Lasten des Verursachers.
Aufmaße sind, falls zum Nachweis erforderlich, ggf. durch Skizzen, Angabe des Gebäudeteils, der Raumnummer o.ä. zu belegen

Bei der Abrechnung der Leistungen sind die gleichen Positionsnummern wie im Leistungsverzeichnis zu verwenden.

6. Umlagen, Verbrauchskosten
6.1 Baustrom
Die Verbrauchskosten für Benutzung des Baustroms werden vom Auftraggeber getragen.

6.2 Bauwasser
Die Verbrauchskosten für Benutzung des Bauwassers werden vom Auftraggeber getragen.

7. Dokumentation
Nach Fertigstellung der Baumaßnahmen ist eine vollständige Dokumentation je einfach in Papierform und digitaler Form (im Format PDF) an den Bauherrn zu übergeben. Die Dokumentation ist eine Abnahmevoraussetzung und mit hinreichendem Vorlauf zur Schlussrechnung zu übergeben. Der erforderliche Aufwand ist in die einzelnen Einheitspreise einzukalkulieren und wird nicht gesondert vergütet, soweit keine separate Position im Leistungsverzeichnis vorhanden ist.

Bestandteil der Dokumentation sind immer die Ausstellung einer Fachunternehmererklärung, einer Fachbauleitererklärung, einer Errichtererklärung, sowie für sämtliche Produkte der Nachweis gemäß Bayerische Technische Baubestimmungen (BayTB) über den fachgerechten Einbau. Dies beinhaltet insbesondere Kopien der Verwendbarkeitsnachweise wie bauaufsichtliche Zulassungen und bauaufsichtlichen Prüfzeugnisse, der Leistungserklärungen bei CE-Kennzeichnung, der Produkt- und Sicherheitsdatenblätter, sowie der jeweiligen Übereinstimmungserklärungen des Fachunternehmers über die fachgerechte und zulassungskonforme Herstellung / Einbau. Darüber hinaus sind sämtliche Montage-, Revisions- und Wartungsunterlagen, sowie Pflege- und Reinigungshinweise beizufügen.

8. Bauzeiten / Einschränkungen der Bautätigkeit
Während des gesamten Sanierungszeitraums ist durchgängig Rücksicht auf Mitarbeiter und Besucher des Gebäudes, sowie bei Schulen auf die Schüler und Lehrer der Schuleinrichtung zu nehmen. Dies betrifft insbesondere eine umfassende Rücksichtnahme im Hinblick auf Lärmimmissionen.

Grundsätzlich gilt die 6-Tage Woche. Samstag ist Arbeitstag, Arbeiten gemäß den rechtlichen Bestimmungen für Gewerbebetriebe sind möglich.

Ganztägig an Sonn- und gesetzlichen Feiertagen im Bundesland Bayern
- sowie werktags in der Zeit von 20:00 Uhr bis 7:00 Uhr -
sind Bauarbeiten nicht erlaubt.

Ausnahmen hierzu hat der AN eigenständig und auf eigene Kosten bei den zuständigen Genehmigungsbehörden abzufragen und zu beantragen. Dies ist auch dem Auftraggeber rechtzeitig anzuzeigen.

9. Lärmemissionen
Aufgrund des laufenden Schulbetriebes sind grundsätzlich nur Maschinen/ Geräte mit geringer Lärmentwicklung einzusetzen. Lärmende Arbeiten sind rechtzeitig vor Beginn der Arbeiten anzumelden. Für den Schutz gegen Baulärm gelten insbesondere die Anforderungen des BIMSCHG, die Allgemeinen Verwaltungsvorschrift gegen Baulärm - Geräuschimmission - und der zusätzlichen landesrechtlichen Vorschriften, sowie die DIN 4109.
Immissionsrichtwert von 7 bis 20 Uhr: 55 db (A)
Immissionsrichtwert von 20 bis 7 Uhr: 40 db (A)

Bei Schulen ist darüber hinaus auf erforderliche baulärmfreie Zeiten im Rahmen der Abschlussprüfungen am Schuljahresende, sowie sonstige zeitliche Einschränkungen der Lärmemissionen aus Baustellentätigkeit zu achten. Entsprechende Einschränkungen werden an gesonderter Stelle im LV bekannt gegeben.

10. Brandschutz
Der Brandschutz ist bei der gesamten Baumaßnahme, insbesondere bei der Abtrennung ggf. noch genutzter Gebäudeteile, durchgängig zu gewährleisten.

11. Bauwesenversicherung
Soweit der AG eine projektbezogene Bauleistungsversicherung abschließt, hat der AN unabhängig davon vor Auftragserteilung den Nachweis über eine bestehende und angemessene Berufs- / Bauhaftpflichtversicherung vorzulegen.

12. Bauschutt, Abfall
Jeder Unternehmer hat seinen Schutt, seine Abfälle, Verschnitt usw. auf eigene Kosten gemäß VOB selbst zu beseitigen und zu entsorgen bzw. der fachgerechten und umweltfreundlichen Verwertung zuzuführen.
Jeder Unternehmer hat die Baustelle bzw. seinen Arbeitsbereich arbeitstäglich gemäß VOB von Schutt und Abfällen zu reinigen und diesen Schutt bzw. diese
Abfälle getrennt nach Wertstoffen zu entsorgen bzw. der Verwertung zuzuführen.
Werden die Arbeitsplätze von Unternehmen nicht arbeitstäglich sauber gehalten und / oder unterlassen Unternehmen trotz Aufforderung durch die Objektüberwachung die Schutt- bzw. Abfallberäumung in die dafür vorgehaltenen Container, dann werden der Schutt bzw. die Abfälle auf Kosten des jeweiligen Unternehmers bauseitig durch den AG entsorgt bzw. der Verwertung zugeführt.

13. Materialökologie
Beschichtungen:
Bei allen Beschichtungen (Grundierungen, Imprägnierungen, sonstige Anstriche, Spachtelungen, Öle / Wachse, Korrosions-, Brandschutz, etc.) sind möglichst umweltverträgliche, insbesondere lösemittelarme Produkte und Verfahren zu verwenden. Dabei sind die Einstufungen entsprechend dem jeweiligen Produkt- bzw. Giscode der Bauberufsgenossenschaft zu Grunde zu legen (siehe: www.gisbau.de) und die Vorgaben der einschlägigen Technischen Regeln für Gefahrstoffe (TRGS) zu berücksichtigen. Als Grundierungen, Lacke und Lasuren dürfen generell nur schadstoffarme Produkte entsprechend den Vergabeunterlagen des Umweltzeichens RAL . UZ12a (Blauer Engel) verwendet werden. Reaktionsharze dürfen nur im technisch notwendigen Umfang eingesetzt werden. Die technische Notwendigkeit ist nachzuweisen. Die Produkte sind an der Baustelle im Originalgebinde zu verwenden. Die Beschichtungen der Schreiner-, Stahlbau-, Metallbau- und Schlosserarbeiten sind grundsätzlich im Produktionsbetrieb des Auftragnehmers vorzunehmen. Auf der Baustelle sind sie nur im Ausnahmefall nach vorheriger Zustimmung des Auftraggebers erlaubt. Das jeweilige Produkt- und Sicherheitsdatenblatt sind vor Ausführung vorzulegen.

Feinstaub / Gesundheitsgefährlicher Staub:
Das "Merkblatt zur Staubminderung bei Baustellen" der Regierung von Oberbayern ist zu beachten. Die Staubentwicklung ist weitgehend zu vermeiden. Bei Maschineneinsatz sind staubarme, abgestimmte Bearbeitungssysteme (Maschine und Mobilentstauber) zu verwenden, die den allgemeinen Staubgrenzwert von 3 mg/m3 für die alveolengängige (A-) Fraktion sowie 10 mg/m³ für die einatembare (E-) Fraktion einhalten.
Entsprechende Maschinen sind von der BG BAU als "Typ I- Gerät" klassifiziert und unter www.gisbau.de veröffentlicht.
Werden gesundheitsgefährliche mineralische Stäube oder andere Gefahrstoffe freigesetzt, sind die notwendigen Maßnahmen der jeweiligen Technischen Regel Gefahrstoffe (TRGS 505, 519, 521, 559 u.a.) und der Gefahrstoffverordnung festzulegen.

Formaldehyd:
Um unzumutbare Formaldehydkonzentrationen zu vermeiden, ist die Richtlinie Klassifizierung und Überwachung von Holzwerkstoffplatten bezüglich der Formaldehydabgabe. (DIBT-Richtlinie 100) zu befolgen. Der Nachweis über die Emissionsklasse der Holzwerkstoffplatten ist vor Zuschlagserteilung vorzulegen.

Gefährliche Inhaltsstoffe (CMR-Stoffe):
Produkte, bei denen im Produkt- und Sicherheitsdatenblatt krebserzeugende (cancerogene), erbgutverändernde (mutagene) und fortpflanzungsgefährdende (reproduktionstoxische) Inhaltsstoffe aufgeführt sind, sind ausgeschlossen.

Holzschutzmittel:
Es müssen - bei gleicher Eignung - möglichst umweltverträgliche Produkte und Verfahren verwendet werden. Dabei ist die Einstufung entsprechend dem Produkt-Code der Bauberufsgenossenschaft zu Grunde zu legen.
Holzschutzmittel für nichttragende Bauteile müssen das RAL-Prüfzeichen der Gütegemeinschaft Holzschutzmittel e.V., für tragende Bauteile das Prüfzeichen des Deutschen Instituts für Bautechnik aufweisen.
Behandlungen mit Holzschutzmitteln sind grundsätzlich im Produktionsbetrieb des AN vorzunehmen. An der Baustelle sind sie nur im Ausnahmefall nach vorheriger Zustimmung des Auftraggebers erlaubt. Das jeweilige Produkt- und Sicherheitsdatenblatt ist vor Ausführung vorzulegen.

Kleber, sonstige Verlegewerkstoffe:
Grundsätzlich dürfen nur lösemittelfreie / -arme Verlegewerkstoffe (Voranstriche, Leime, Kleber, Spachtel etc.) verwendet werden. Dabei sind die Einstufungen entsprechend dem Giscode der Bauberufsgenossenschaft zu Grunde zu legen und die Vorgaben der Technischen Regeln für Gefahrstoffe TRGS 610 zu berücksichtigen. Kann auf lösemittelhaltige Produkte an der Baustelle nicht verzichtet werden, so dürfen sie nur bei gleichzeitiger, mechanischer Lüftung verwendet werden. Das jeweilige Produkt- und Sicherheitsdatenblatt ist vor Ausführung vorzulegen.

Tropenholz:
Auf den Einsatz von Tropenholz ist zu verzichten.

14. Bauleiter, Vorarbeiter
Bei Ausführungsbeginn muss der Name des verantwortlichen Bauleiters vor Ort und seines Stellvertreters benannt werden. Der verantwortliche Bauleiter ist für die Sicherheit vor Ort verantwortlich. Ein Wechsel des Bauleiters ist unverzüglich schriftlich mitzuteilen.

Für die Ausführung der Arbeiten ist ein Vorarbeiter zu benennen, der während der gesamten Leistungserbringung des AN auf der Baustelle anwesend zu sein hat. Ein Wechsel der Vorarbeiters ist nur in Abstimmung mit dem AG zulässig.

Setzt der Auftragnehmer Fremdkolonnen ( genehmigungspflichtig ) zur Ausführung ein, so sind diese ständig durch den AN, wegen der technischen Zusammenhänge, der Konstruktion, sowie der daraus sich ableitenden Ausführung, grundsätzlich zu beaufsichtigen.

Die Bauleiter und die Vorarbeiter müssen die deutsche Sprache in Schrift und Wort beherrschen.

Es finden in der Regel je nach Erfordernis 8- bzw. 14-tägige jour-fixe auf der Baustelle statt. Eine Teilnahme des zuständigen Bauleiters bzw. Vorarbeiters ist verpflichtend, soweit eine entsprechende Einladung mit mind. 5 Tagen Vorlauf erfolgt.

15. Ausführungsunterlagen
Dem Leistungsverzeichnis liegen als Kalkulationsgrundlage Planunterlagen in digitaler Form bei. Bei sämtlichen Planbeilagen ist der angegebene Maßstab auf Richtigkeit zu prüfen. Die der Ausschreibung beiliegenden Pläne und Unterlagen sind jedoch nicht zur Bauausführung freigegeben. Unterlagen zur Ausführung erhält der AN nach Auftragsvergabe in Form von pdf-Dateien.

Planunterlagen in ausgedruckter Papierform werden seitens des AG nicht zur Verfügung gestellt, sondern nur in digitaler Form. Erforderliche Papierausdrucke sind in Eigenverantwortung und auf Kosten des AN selbst zu veranlassen.

*Hinweis: Kalkulationshinweise Förderpakete P2 und P4*
Gegenstand dieser Ausschreibung sind die Arbeiten des Bauabschnitt BA3.1 "Errichtung einer Mehrzweckhalle mit Sanitäranlagen und 6 zusätzlichen Klassenzimmern, sowie Schaffung eines Lehrerzimmers mit Besprechungs- und Seminarräumen im Anbau Südwest des bestehenden Bau A.

Die Maßnahme ist gefördert. Die Förderung ist jedoch in zwei Pakete aufgeteilt.
Förderpaket P4: Errichtung Mehrzweckhalle mit Sanitäranlagen und 6 zusätzlichen Klassenzimmern
Förderpaket P2: Schaffung eines Lehrerzimmers mit Besprechungs- und Seminarräumen im bestehenden Anbau Südwest Bau A

Das nachfolgende Leistungsverzeichnis ist daher in zwei Titel aufgeteilt:
Der Titel 1 umfasst das Förderpaket P4, also den Neubau der Mehrzweckhalle (Erweiterung).
Der Titel 2 umfasst das Förderpaket P2 (Anteil BA3.1), also die Umbauten/Sanierungen im Bestand.

Die Beauftragung erfolgt für beide Titel gemeinsam, jedoch sind die Rechnungen einschließlich der jeweiligen Aufmaße getrennt je Titel zu stellen! Gemeinsame Rechnungen für Titel 1 und 2 werden zurückgewiesen.

Diese Vorgehensweise und dabei ggf. entstehender Mehraufwand beim AN ist bei der Kalkulation für das nachfolgende LV zu berücksichtigen und damit abgegolten.

*Hinweis: Kalkulationshinweise Arbeitsunterbrechung/lärmfreie Zeiten*
Zu den nachfolgenden Zeiten finden in der Realschule Prüfungen statt. Während dieser Zeiten sind keinerlei Lärmemissionen gestattet. Soweit keine lärmfreien Arbeiten ausgeführt werden können, sind die Arbeiten an zu diesen Zeiten / an diesen Tagen vollständig zu unterbrechen.

Mittwoch, 24.06.2026: 08:00 bis 12:15 Uhr
Donnerstag, 25.06.2026: 08:30 bis 11:15 Uhr
Freitag, 26.06.2026: 08:30 bis 11:15 Uhr
Montag, 29.06.2026: 08:30 bis 11:30 Uhr
Dienstag, 30.06.2026: 08:30 bis 10:45 Uhr
Mittwoch, 01.07.2026: 08:30 bis 10:45 Uhr

Entsprechende zeitliche Unterbrechungen sind entsprechend einzukalkulieren und damit abgegolten.

### 1 Titel 1 (Förderpaket P4), Erweiterungsbau

#### 1.1 Baustelleneinrichtung / Sicherheit

*Hinweis: Kalkulationshinweis Baustelleneinrichtung*
Aufgrund des durchlaufenden Schulbetriebs auch während der Bauarbeiten, können im genutzten Teil des Schulgebäudes, keine Lager- und Aufenthaltsflächen zur Verfügung gestellt werden.

Die Baustelleneinrichtungsfläche ist parallel dazu auch nur sehr begrenzt.
Folgende Baustelleneinrichtungen werden durch das Gewerk Baumeister gestellt und können durch das Gewerk Gerüstbau entgeltfrei genutzt werden.

- Baustrom
- Bauwasser
- Sanitäreinrichtungen
- Baukran (Nutzung entgeltfrei; jedoch ist ggf. eine entsprechende Nutzungsvereinbarung aus Haftungsgründen direkt mit dem Baumeister abzuschließen). Auslegung mind. 32 m, Tragkraft mind. 2.000 KG bei 30 Meter Auslegung

Soweit für die Gerüsterstellung aus Sicht des AN leistungsfähigere Hebezeuge erforderlich werden, als der zur Verfügung stehende Baukran leisten kann, sind diese in die jeweiligen Einzelpositionen einzukalkulieren und mit diesen abgegolten.

Notwendige Aufenthalts- sowie Lager- /Magazincontainer können aufgrund der beengten Platzverhältnisse nur in der absolut notwendigen Anzahl und Größe auf der BE-Fläche aufgestellt werden.

Die Baustelleneinrichtungsfläche ist nur zum Tagesaufenthalt vorgesehen. Schlafgelegenheiten, sowie Übernachtungscontainer, sind auf der BE-Fläche, sowie auf dem Schulgelände nicht zulässig.

**1.1.1 Baustelleneinrichtung**
Baustelleneinrichtung für alle durchzuführenden Arbeiten dieses Leistungsverzeichnisses; Einschließlich An- und Abtransport aller Maschinen und Geräte sowie aller benötigten Baustelleneinrichtungsteile und deren Vorhaltung während der gesamten Bauzeit.
Zudem sind weiter enthalten:
- Frachten und Transportkosten, Auslöse, Montageaufsicht, unproduktive Nebenlöhne sowie alle sonstigen Nebenkosten;
- Vorrichtungen, Hebezeuge, etc. zur Aufstellung der nachfolgenden Gerüste mit Ausnahme eines Krans
Eine Verschiebung von Ausführungs-, Zwischen- und Endfertigstellungsterminen berechtigt nicht zur Nachforderung bezüglich der Baustelleneinrichtung durch den Auftragnehmer.
Wegerechtliche Absicherungen und Absperrungen sind vom AN selbst zu veranlassen und zu beantragen. Anfallende Gebühren werden gegen Nachweis ohne Aufschlag gesondert vergütet. Die Baustelleneinrichtung wird nur einmal vergütet.
Menge: 1,000 psch

#### 1.2 Fassadengerüst

*Hinweis: Kalkulationshinweis Gerüstbau Erweiterungsbau*
Die Einrüstung bzw. Umrüstung des Gebäudes erfolgt in mind. 4 Abschnitten zzgl. Auf und Abbau von Dachfanggerüsten und Ortganggerüsten. Insbesondere ist die Turnhalle in der Achse B.1 vor Fertigstellung des Anbaus komplett einzurüsten, sodann, nach Fertigstellung der Dachschalung inkl. Vordeckbahn und Konterlattung, die Achse B.1 im Bereich des Anbaus wieder abzurüsten, so dass das Dach des Anbaus erstellt werden kann.
Nach Fertigstellung der Dachhaut Anbau (bis OK Konterlattung) ist auf diesem Dach wieder die Fassade der Turnhalle inkl. Dachfang nochmals zu errichten.

Alle Gebäude sind nur auf der Ostseite im Bereich des Schulhofs und der BE-Fläche mit einem LKW direkt anfahrbar. Die Westseite ist nur eingeschränkt anfahrbar. Die Gerüstbauteile und das Werkzeug sind daher entsprechend zu vertragen.

Der Ein- oder Ausbau von wandseitigem Absturzschutz im Nachgang zur Gerüsterstellung in diesen Bereichen selbst, wird über den entsprechenden Einheitspreis Absturzschutz vergütet, ggf. zzgl. einer einmaligen Vergütung einer Einsatzpauschale, soweit die Arbeiten unabhängig von sonstigen Gerüstauf- oder Abbauarbeiten erfolgen, d.h. eine separate An- und Abfahrt bedingen.

Dieser Aufwand ist in die nachfolgenden Positionen einzukalkulieren und mit diesen abgegolten.

**1.2.1 Fassaden-Standgerüst,W06, Lastklasse III**
Arbeits- und Schutzgerüstes, als System-Stahlgerüst nach DIN EN 12811-1 und DIN EN 12810-1.
Dübelverankerung bzw. nach Wahl des AN, einschl. Ein- und Ausbau der Verankerung.
Für Baumeister,- Zimmerer-, Dachdecker-, Spengler-, Fenster-, WDVS- und Malerarbeiten.

Flächenorientiertes Standgerüst, inkl. dreiseitigem Seitenschutz an der Gerüstaußenseite und den Stirnseiten,
innenliegenden Leitergängen,
Befestigungsuntergrund: Stahlbeton, Ziegelmauerwerk, Holzbauelemente
Lastklasse: III (2 kN/m²)
Breitenklasse: W06
Höhenabstand der Gerüstlagen: 2 m
Höhe oberste Gerüstlage: ca. 6,0 m

Erschwernisse für Gerüstaufstellung über unbefestigtem Untergrund und/oder im Gefälle bis max. 6 °sind miteinzukalkulieren.
Aufbau und Abbau in zwei Abschnitten nach Baufortschritt.
Der hieraus resultierende Arbeits- und Materialaufwand ist in den Einheitspreis der Position einzukalkulieren.
Menge: 210,000 m2

**1.2.2 Fassaden-Standgerüst,W09, Lastklasse III**
Arbeits- und Schutzgerüstes, als System-Stahlgerüst nach DIN EN 12811-1 und DIN EN 12810-1.
Dübelverankerung bzw. nach Wahl des AN, einschl. Ein- und Ausbau der Verankerung.
Für Baumeister,- Zimmerer-, Dachdecker-, Spengler-, Fenster-, WDVS- und Malerarbeiten.

Flächenorientiertes Standgerüst, inkl. dreiseitigem Seitenschutz an der Gerüstaußenseite und den Stirnseiten,
innenliegenden Leitergängen,
Befestigungsuntergrund: Stahlbeton, Ziegelmauerwerk, Holzbauelemente
Lastklasse: III (2 kN/m²)
Breitenklasse: W09
Höhenabstand der Gerüstlagen: 2 m
Höhe oberste Gerüstlage: ca. 6,0 m

Erschwernisse für Gerüstaufstellung über unbefestigtem Untergrund und/oder im Gefälle sind miteinzukalkulieren.
Aufbau und Abbau in zwei Abschnitten nach Baufortschritt.
Der hieraus resultierende Arbeits- und Materialaufwand ist in den Einheitspreis der Position einzukalkulieren.
Menge: 1300,000 m2

**1.2.3 Gebrauchsüberlassung Fassaden-Standgerüst, W06, LK III**
Vorhaltung des Hauptgerüstes
Abrechnung in m2 x Woche nach tatsächlicher Standzeit.
Menge: 7980,000 m2Wo

**1.2.4 Gebrauchsüberlassung Fassaden-Standgerüst, W09, LK III**
Vorhaltung des Hauptgerüstes
Abrechnung in m2 x Woche nach tatsächlicher Standzeit.
Menge: 49400,000 m2Wo

**1.2.5 Statischer Nachweis**
Statischer Nachweis gemäß DIN 4420 Teil 1 bzw. der Systemzulassung des Gerüstes einschließlich erforderlicher Ausführungszeichnungen für das vor beschriebene Fassaden-Standgerüst, sowie sämtlicher nachfolgend beschriebener Positionen (Zulagen/Erweiterungen).

Sämtliche Konstruktionen, die von der Regelausführung abweichen oder einen rechnerischen Einzelnachweis benötigen, sind hier ebenfalls zu berücksichtigen und mit dieser Position abgegolten.
Menge: 1,000 psch

**1.2.6 Verankerungsprotokoll**
Verankerungsprotokoll für nachfolgend beschriebene Gerüste und Gerüstteile (gemäß Merkblatt für das Anbringen von Dübeln zur Verankerung von Fassadengerüsten) erstellen.
Menge: 1,000 psch

**1.2.7 Zulage Auflagerung Dach**
Zulage für die Ausbildung der Gerüstauflagerung des vor beschriebenen Fassadenstandgerüstes, W09, auf geneigten Anbaudächern, Balkonen, etc.
Abrechnung nach laufendem Meter Auflagerlänge.

Dachdeckung Anbau: Dachschalung mit Unterdeckbahn und Konterlattung

Einschließlich flächiger Schutz der Gerüststandfläche mit einer schweren Baufolie und Lastverteilung des Gerüstes ausschließlich auf der Konterlattung. Die Unterdeckbahn darf keinesfalls beschädigt werden und ist auch im Zuge des Gerüstauf- und Gerüstabbaus entsprechend flächig im Bereich der Laufwege und Arbeitsbereiche zu schützen, z.B. mit OSB-Platten auf Konterlattung befestig, oder gleichwertig.
Achsabstand Konterlattung: ca. 76 cm

Die Vergütung erfolgt längenbezogen einmalig für das Aufstellen/ Abbauen, ohne Berücksichtigung der Vorhaltezeit. Die grundsätzliche Vergütung erfolgt über die Fläche des Fassadengerüstes.
Menge: 37,000 m

**1.2.8 Zulage Auflagerung Treppe**
Zulage für die Ausbildung der Gerüstauflagerung des vor beschriebenen Fassadenstandgerüstes auf Treppenläufen.
Abrechnung nach laufendem Meter Auflagerlänge.

Material: Treppenlauf: Stahlbeton

Mit dieser Position ist der Mehraufwand für die ausreichende Verteilung der Lasten aus den Gerüstfüßen, abgestuft auf dem Treppenlauf, sowie der Schutz der Trittstufenkanten vor Beschädigung abgegolten.

Die Vergütung erfolgt längenbezogen einmalig für das Aufstellen/ Abbauen, ohne Berücksichtigung der Vorhaltezeit. Die grundsätzliche Vergütung erfolgt über die Fläche des Fassadengerüstes.
Menge: 5,000 m

**1.2.9 Zulage Auflagerung Baugrubenböschung > 6° bis ≤ 25 °**
Zulage für die Ausbildung der Gerüstauflagerung des vor beschriebenen Fassadenstandgerüstes in der Böschung der Baugrube bzw. auf geböschtem Gelände.
Abrechnung nach laufendem Meter Auflagerlänge in horizontaler Projektion.

Böschungswinkel: > 6° bis ≤ 25 °

Die Vergütung erfolgt längenbezogen einmalig für das Aufstellen/ Abbauen, ohne Berücksichtigung der Vorhaltezeit. Die grundsätzliche Vergütung erfolgt über die Fläche des Fassadengerüstes.
Menge: 10,000 m

**1.2.10 Zulage Auflagerung Baugrubenböschung > 25 bis ≤ 45 °**
Zulage für die Ausbildung der Gerüstauflagerung des vor beschriebenen Fassadenstandgerüstes auf geböschtem Gelände.
Abrechnung nach laufendem Meter Auflagerlänge in horizontaler Projektion.

Böschungswinkel: > 25° bis ≤ 45 °

Die Vergütung erfolgt längenbezogen einmalig für das Aufstellen/ Abbauen, ohne Berücksichtigung der Vorhaltezeit. Die grundsätzliche Vergütung erfolgt über die Fläche des Fassadengerüstes.
Menge: 5,000 m

**1.2.11 Zulage Stellrahmen für Höhenausgleich bis 1,0 m, W06**
Zulage zu vor beschriebenem Fassadengerüst für den Mehraufwand des Einbaus eines Stellrahmens und den Höhenausgleich auf dem Untergrund.
Stellrahmenhöhe: 1,0 bis 1,5 m nach örtlicher Erfordernis und in Abstimmung mit der Bauüberwachung als unterste Lage.

Die Vergütung erfolgt längenbezogen einmalig für das Aufstellen/ Abbauen, ohne Berücksichtigung der Vorhaltezeit. Die grundsätzliche Vergütung erfolgt über die Fläche des Fassadengerüstes.

Einbau nur in vorheriger Abstimmung mit der Bauüberwachung
Menge: 15,000 m

**1.2.12 Zulage Stellrahmen für Höhenausgleich bis 1,0 m, W09**
Zulage zu vor beschriebenem Fassadengerüst für den Mehraufwand des Einbaus eines Stellrahmens und den Höhenausgleich auf dem Untergrund.
Stellrahmenhöhe: 1,0 bis 1,5 m nach örtlicher Erfordernis und in Abstimmung mit der Bauüberwachung als unterste Lage.

Die Vergütung erfolgt längenbezogen einmalig für das Aufstellen/ Abbauen, ohne Berücksichtigung der Vorhaltezeit. Die grundsätzliche Vergütung erfolgt über die Fläche des Fassadengerüstes.

Einbau nur in vorheriger Abstimmung mit der Bauüberwachung
Menge: 30,000 m

**1.2.13 Zulage Umbauung Fassadenstütze 36 x 38 cm, h= ca. 8,5 m**
Zulage zu vor beschriebenem innen liegenden Fassaden-/Innengerüst für die Umbauung einer aus der Außenwand nach außen vorspringenden Holzstütze.
Vorspringende Stützentiefe zu Außenwand: ca. 0,38 m
Pfeilerbreite: ca. 0,36 m
Lichter Abstand zwischen den Holzstützen: ca. 2,8 m
Höhe Stütze: ca. 6,0 m (drei Gerüstlagen)
Ausführung in der Achse G

Abrechnung pro Stück Stützenumbauung.

Hinweise:
- Die eingerüstete Abwicklung des Pfeilers wird bei der Flächenermittlung des vor beschriebenen Fassaden-/Innengerüstes nicht berücksichtigt. Entsprechender Mehraufwand ist in dieser Position zu berücksichtigen und mit dieser abgegolten.
- Ggf. erforderliche Gerüstträger werden mit separater Position vergütet.
- Die Oberfläche der Stütze wird durch nachfolgende Gewerke nicht bearbeitet. Die Stütze weist eine fertige Oberfläche auf und ist daher im Zuge der Gerüstbauarbeiten mit geeigneten Mitteln zu schützen.
- Die Zulage beinhaltet auch den Anschluss / Verbund an das angrenzende Fassadengerüst, so dass ein DGUV-konformer Umgang in jeder Lage möglich ist.
Menge: 12,000 St

**1.2.14 Gebrauchsüberlassung Umbauung Fassadenstütze 36 x 38 cm, h= ca. 8,5 m**
Vorhaltung der Fassadenstützenumbauung
Abrechnung in St x Woche nach tatsächlicher Standzeit.
Menge: 456,000 StWo

**1.2.15 Zulage Umbauung Fassadenstütze 36 x 38 cm, h= ca. 4,5 m**
Zulage zu vor beschriebenem innen liegenden Fassaden-/Innengerüst für die Umbauung einer aus der Außenwand nach außen vorspringenden Holzstütze.
Vorspringende Stützentiefe zu Außenwand: ca. 0,38 m
Pfeilerbreite: ca. 0,36 m
Höhe Stütze: ca. 2,20 m (ein bis zwei Gerüstlagen)
Lichter Abstand zwischen den Holzstützen: ca. 2,8 m

Abrechnung pro Stück.

Hinweise:
- Die eingerüstete Abwicklung des Pfeilers wird bei der Flächenermittlung des vor beschriebenen Fassaden-/Innengerüstes nicht berücksichtigt. Entsprechender Mehraufwand ist in dieser Position zu berücksichtigen und mit dieser abgegolten.
- Ggf. erforderliche Gerüstträger werden mit separater Position vergütet.
- Die Oberfläche der Stütze wird durch nachfolgende Gewerke nicht bearbeitet. Die Stütze weist eine fertige Oberfläche auf und ist daher im Zuge der Gerüstbauarbeiten mit geeigneten Mitteln zu schützen.
- Die Zulage beinhaltet auch den Anschluss / Verbund an das angrenzende Fassadengerüst, so dass ein DGUV-konformer Umgang in jeder Lage möglich ist.
Menge: 8,000 St

**1.2.16 Gebrauchsüberlassung Umbauung Fassadenstütze 36 x 38 cm, h= ca. 4,5 m**
Vorhaltung der Fassadenstützenumbauung
Abrechnung in St x Woche nach tatsächlicher Standzeit.
Menge: 304,000 StWo

**1.2.17 Zulage freistehendes Gerüst, 6,0 m**
Zulage zu vor beschriebenem Fassadengerüst für Ausbildung als freistehendes Gerüst ohne Verankerung am Bauwerk, als flächenorientierte Gerüstabstützung/-aussteifung nach Wahl des Auftragnehmers (z.B. Stützenfelder, Aufstandsflächenverbreiterung mit Schrägabstützung, etc.).

Untergrund: Wiese, Kiesfläche bzw. Asphalt
Höhe oberste Gerüstlage: bis ca. 6,5 m

Der statische Nachweis liegt im Verantwortungsbereich des AN und ist mit dieser Position abgegolten.
Menge: 1260,000 m2

**1.2.18 Gebrauchsüberlassung Zulage freistehendes Gerüst**
Vorhaltung der vor beschriebenen Zulage zur Ausbildung eines freistehenden Gerüstes.
Abrechnung in m2 x Woche nach tatsächlicher Standzeit.
Menge: 47880,000 m2Wo

**1.2.19 Konsolausleger 20**
als Gerüstausleger,
Auslegerbreite ca. 20 cm,
Gerüstbelag als Stahlbelag,
Seitenschutz, Ausleger und Belag passend zu Stahlgerüst.

Die Ausführung hat erst nach Absprache mit der Bauleitung zu erfolgen, d.h. Auf- und Abbau der Konsolausleger ist ggf. zeitversetzt zur übrigen Gerüststellung durchzuführen.
Der hieraus resultierende Arbeits- und Materialaufwand ist in den Einheitspreis der Position einzukalkulieren.
Menge: 400,000 m

**1.2.20 Gebrauchsüberlassung Konsolausleger 20**
Vorhaltung der Gerüst-Konsolen mit 20 cm Breite
Abrechnung in m x Woche nach tatsächlicher Standzeit.
Menge: 13600,000 mWo

**1.2.21 Konsolausleger 30**
als Gerüstausleger,
Auslegerbreite ca. 30 cm,
Gerüstbelag als Stahlbelag,
Seitenschutz, Ausleger und Belag passend zu Stahlgerüst.

Die Ausführung hat erst nach Absprache mit der Bauleitung zu erfolgen, d.h. Auf- und Abbau der Konsolausleger ist ggf. zeitversetzt zur übrigen Gerüststellung durchzuführen.
Der hieraus resultierende Arbeits- und Materialaufwand ist in den Einheitspreis der Position einzukalkulieren.
Menge: 30,000 m

**1.2.22 Verlängerung Konsolausleger 30**
Vorhaltung der Gerüst-Konsolen mit 30 cm Breite
Abrechnung in m x Woche nach tatsächlicher Standzeit.
Menge: 1140,000 mWo

**1.2.23 Konsolausleger 50**
als Gerüstausleger,
Auslegerbreite ca. 50 cm,
Gerüstbelag als Stahlbelag,
Seitenschutz, Ausleger und Belag passend zu Stahlgerüst.

Die Ausführung hat erst nach Absprache mit der Bauleitung zu erfolgen, d.h. Auf- und Abbau der Konsolausleger ist ggf. zeitversetzt zur übrigen Gerüststellung durchzuführen.
Der hieraus resultierende Arbeits- und Materialaufwand ist in den Einheitspreis der Position einzukalkulieren.
Menge: 30,000 m

**1.2.24 Gebrauchsüberlassung Konsolausleger 50**
Vorhaltung der Gerüst-Konsolen mit 50 cm Breite.
Abrechnung in m x Woche nach tatsächlicher Standzeit.
Menge: 1140,000 mWo

**1.2.25 Konsolausleger 70**
Gerüstausleger wie vor beschrieben, jedoch:
Auslegerbreite: ca. 70 cm
Menge: 30,000 m

**1.2.26 Gebrauchsüberlassung Konsolausleger 70**
Vorhaltung der Gerüst-Konsolen mit 70 cm Breite.
Abrechnung in m x Woche nach tatsächlicher Standzeit.
Menge: 1140,000 mWo

**1.2.27 Gerüstauskragung**
Gerüstauskragung in Längsrichtung der Fassade
Auskragungslänge: bis ca. 1,0 m,
Auskragungsbreite: gemäß Standgerüst
Gerüstbelag als Stahlbelag,
Seitenschutz, Ausleger und Belag passend zu Stahlgerüst.

Abrechnung nach m ausgeführtem Auskragungsträger der gesamten Gerüstbreite, d.h. 2 Stück Auskragungsträger je 1 m werden als 1 m Auskragung abgerechnet.
Menge: 5,000 m

**1.2.28 Gebrauchsüberlassung Gerüstauskragung 3,0 m**
Vorhaltung der Gerüstauskragung.
Abrechnung in m x Woche nach tatsächlicher Standzeit.
Menge: 190,000 mWo

**1.2.29 Dachfanggerüst**
Ergänzung des Fassadengerüstes / Konsolgerüstes als Dachfanggerüst mit Fangvorrichtung einschließlich Netz passend zu den vor beschriebenen Positionen, gemäß DIN 4420 Teil 1.
Auf- und Abbau des Seitenschutzes ist ggf. zeitversetzt zur Gerüststellung durchzuführen. Der hieraus resultierende Arbeits- und Materialaufwand ist in den Einheitspreis der Position einzukalkulieren.
Geplante Arbeiten:  Zimmerer-, Dachdecker- und Spenglerarbei
Dachneigung: ca. 32 °
Menge: 130,000 m

**1.2.30 Verlängerung Dachfanggerüst**
Vorhaltezeit des Dachfanggerüstes.
Abrechnung in m x Woche nach tatsächlicher Standzeit.
Menge: 3990,000 mWo

**1.2.31 Ortganggerüst**
Ergänzung des Fassadengerüstes / Konsolgerüstes durch ein Ortganggeländer/-gerüst passend zu  den vor beschriebenen Positionen, gemäß DIN 4120 Teil 1.
Auf- und Abbau des Seitenschutzes ist ggf. zeitversetzt zur Gerüststellung durchzuführen. Der hieraus resultierende Arbeits- und Materialaufwand ist in den Einheitspreis der Position einzukalkulieren.
Geplante Arbeiten:  Zimmerer-, Dachdecker- und Spenglerarbeiten
Dachneigung: ca. 32 °
Menge: 50,000 m

**1.2.32 Gebrauchsüberlassung Ortganggerüst**
Vorhaltezeit des Ortganggerüstes.
Abrechnung in m x Woche nach tatsächlicher Standzeit.
Menge: 1900,000 mWo

**1.2.33 Gerüstüberbrückungen**
Gerüstüberbrückungen aus Gitterrohrtägern über Eingängen, Einbringöffnungen, geschossweisen Gebäudeauskragungen etc., innerhalb der Standzeit am stehenden Gerüst mittels geeigneter Träger, fachgerecht in die Gerüstkonstruktion einbauen. Ausführung nach Angabe der Bauleitung.
Lichte Höhe über Standfläche: 2 bis 4 m
Lichte Überbrückungslängen: bis ca. 8 Meter
Abrechnung nach m ausgeführtem Überbrückungsträger der gesamten Gerüstbreite, d.h. 2 Stück Überbrückungsträger je 1 m werden als 1 m Überbrückung abgerechnet.
Menge: 30,000 m

**1.2.34 Gebrauchsüberlassung Gerüstüberbrückungen**
Vorhaltezeit der Gerüstüberbrückungen.
Abrechnung in m x Woche nach tatsächlicher Standzeit.
Menge: 1140,000 mWo

**1.2.35 Treppenturm, vorgebaut**
Treppenturm, vorgebaut vor Fassadengerüst, incl. Doppelhandlauf und Stirngeländer;
Höhe obere Gerüstlage: ca. 6,5 m
Menge: 18,000 m

**1.2.36 Gebrauchsüberlassung Treppenturm, vorgebaut**
Vorhaltezeit des Treppenturms, vorgebaut.
Abrechnung in m x Woche nach tatsächlicher Standzeit.
Menge: 684,000 mWo

**1.2.37 Wandseitiger Absturzschutz**
Wandseitiger Seitenschutzes (3-teilig) am Fassadengerüst bzw. Konsolauslegern als Absturzsicherung.
Der Seitenschutz ist in Teilbereichen zu erstellen. Die Ausführung hat erst nach Absprache mit der Bauleitung zu erfolgen, d.h. Auf- und Abbau des Seitenschutzes ist ggf. zeitversetzt zur Gerüststellung durchzuführen.
Der hieraus resultierende Arbeits- und Materialaufwand ist in den Einheitspreis der Position einzukalkulieren.
Menge: 1300,000 m2

**1.2.38 Gebrauchsüberlassung Absturzschutz**
Vorhaltezeit des Seitenschutzes.
Abrechnung in m² x Woche nach tatsächlicher Standzeit.
Menge: 31500,000 m2Wo

#### 1.3 Raumgerüst

**1.3.1 Raumgerüst**
Arbeits- und Schutzgerüstes, als System-Stahlgerüst nach 4420 Teil 1 / DIN EN 12811-1 und DIN EN 12810-1.

Für Baumeister,- Zimmerer-, Dachdecker-, Spengler-, Fenster-, WDVS-, Trockenbau- und Malerarbeiten.

Volumenorientiertes Raum-/Standgerüst, inkl. dreiseitigem Seitenschutz an der Gerüstaußenseite auf der obersten Gerüstlage
innenliegenden Leitergängen,
Lastklasse: III (2 kN/m²)
Höhe oberste Gerüstlage: bis 6,5 m

Der statische Nachweis liegt im Verantwortungsbereich des AN und ist mit dieser bzw. der nach beschriebenen Position "Statischer Nachweis" abgegolten.

Erschwernisse für Gerüstaufstellung über unbefestigtem Untergrund und/oder im Gefälle sind miteinzukalkulieren.
Aufbau und Abbau in zwei Abschnitten nach Baufortschritt.
Der hieraus resultierende Arbeits- und Materialaufwand
ist in den Einheitspreis der Position einzukalkulieren.
Menge: 100,000 m3

**1.3.2 Gebrauchsüberlassung Raumgerüst**
Vorhaltung des vor beschriebenen Raumgerüstes
Abrechnung in m3 x Woche nach tatsächlicher Standzeit.
Menge: 800,000 m3Wo

#### 1.4 Stundenlohnarbeiten

*Hinweis: Hinweise Stundenlohnarbeiten und Verrechnungssätze*
Die Ausführung und Abrechnung von Stundenlohnarbeiten erfolgt nach § 15 VOB/B.
Die im Leistungsverzeichnis aufgeführten Stundenlohnarbeiten gelten für unvorhergesehene Leistungen, deren Abrechnung nach Einheitspreisen nicht zweckmäßig ist und zur Gestellung von Hilfskräften für dritte Firmen.

In nachfolgenden Verrechnungssätzes sind enthalten
- Lohn und Gehaltskosten
- Lohn-/Gehaltskostenanteil für vermögenswirksame Leistungen
- Lohn- bzw. Gehaltsnebenkosten,
- Gemeinkosten
- Sozialkosten, inkl. Sozialkassenbeiträge
- Gewinn

Zuschläge für vom Auftraggeber angeordnete Nacht-, Sonn- und Feiertagsarbeiten sind gesondert nachzuweisen. Sie werden in Höhe der tariflichen Vereinbarung vergütet. Für Nacht-, Sonntags- und Feiertagsarbeit wird als Zuschlag nur der Beitrag zur gesetzlichen Unfallversicherung vergütet. Für Mehrarbeit werden zusätzlich die Sozialkosten vergütet

Mittagspausen und Brotzeiten werden nicht als Arbeitszeit vergütet.
Fahrtzeiten werden nur anerkannt, soweit die Arbeiten nicht im direkten Zusammenhang mit dem Hauptauftrag ausgeführt werden. Die Fahrtzeiten sind separat nachzuweisen. Eine Vergütung der Fahrzeuge zur Personenbeförderung erfolgt nicht.

Das Material für Stundenlohnarbeiten ist getrennt zu lagern. Material-, Maschinen- und Gerätepreise gelten für die Abrechnung einschl. aller Zuschläge, Betriebsstoffe, Handwerkszeuge usw. sowie An-und Abfahrt frei Baustelle. Der Verrechnungssatz für Fuhrleistungen enthält die Kosten für den Fahrer, soweit nicht anders angegeben.

Regieberichte sind der Bauleitung an dem der Arbeitsleistung folgenden Tage, spätestens jedoch zum Ende jeder Woche mit Angabe der Arbeiter und Qualifikation zur Unterschrift vorzulegen. Die Abrechnung erfolgt in 1/4 Stunden.

Beschäftigt der Bieter bei einer der nachstehenden Lohngruppen keine Arbeitskräfte, hat er stattdessen den Einsatz möglichst gleichwertiger Arbeitskräfte anzubieten.

*Hinweis: Zuschläge*
Es gelten folgende Arbeitszeiten:
Regel-Arbeitszeit ist von Montag bis Samstag
jeweils von 06:00 Uhr bis 22:00 Uhr

Zuschläge außerhalb der o. g. Arbeitszeiten werden vergütet für:

Sonn- und Feiertagsarbeit
von 06:00 Uhr bis 22:00 Uhr

Sonn- und Feiertagsarbeit nachts
von 22:00 Uhr bis 06:00 Uhr

Nachtarbeit
von 22:00 Uhr bis 06:00 Uhr

Eine Vergütung erfolgt nur nach ausdrücklicher Anweisung bzw. schriftlicher Beauftragung durch die Objektüberwachung.

**1.4.1 Einsatzpauschale**
Einsatzpauschale für jeden zusätzlichen, durchgehenden und zusammenhängenden Arbeitseinsatz auf der Baustelle.
Die Vergütung erfolgt nur für zusätzliche Einsätze wie Gerüstumbauten, Gerüstergänzungen, o.ä. und beinhaltet nicht die Grundleistungen wie Auf- und Abbau der Gerüste.
In die Einsatzpauschale sind die An- und Abreisekosten, Fahrtzeiten, Auslösen, etc. für den jeweiligen Arbeitseinsatz einzurechnen. Die Leistungen auf der Baustelle sind nicht Bestandteil der Einsatzpauschale und werden nach Positionen oder Stundennachweis vergütet. Die Arbeiten sind spätestens 5 Arbeitstage nach Aufforderung durch die Bauleitung auszuführen. Vor Auftragserteilung ist vom Bieter darzulegen / nachzuweisen, dass er die vorgenannte Frist von 5 Arbeitstagen einhalten kann.
Menge: 4,000 St

**1.4.2 Bauleiter**
Für evtl. erforderliche Arbeiten, die nicht in Leistungsbeschreibung erfaßt sind und nur auf ausdrückliche Anordnung und gegen Nachweis zur Ausführung kommen, werden verrechnet für: Fachbauleiter
Menge: 3,000 Std

**1.4.3 Gerüstbau-Meister-/Polier**
wie vor beschreiben, jedoch Gerüstbau-Meister / Polier
Menge: 5,000 Std

**1.4.4 Vorarbeiter Gerüstbau-Monteur**
wie vor beschreiben, jedoch Vorarbeiter
Menge: 5,000 Std

**1.4.5 Gerüstbau-Monteur**
wie vor beschreiben, jedoch für Gerüstbau-Montuer
Menge: 15,000 Std

**1.4.6 Gerüstbau-Werker**
wie vor beschreiben, jedoch Gerüstbau-Werker
Menge: 15,000 Std

**1.4.7 Helferstunden**
wie vor beschreiben, jedoch Helfer
Menge: 5,000 Std

**1.4.8 LKW 7,5 to. mit Fahrer**
wie vor beschreiben, jedoch LKW mit Fahrer
Menge: 5,000 Std

### 2 Titel 2 (Förderpaket P2), Umbau Bestand

#### 2.1 Baustelleneinrichtung / Sicherheit

*Hinweis: Kalkulationshinweis Baustelleneinrichtung*
Aufgrund des durchlaufenden Schulbetriebs auch während der Bauarbeiten, können im genutzten Teil des Schulgebäudes, keine Lager- und Aufenthaltsflächen zur Verfügung gestellt werden.

Die Baustelleneinrichtungsfläche ist parallel dazu auch nur sehr begrenzt.
Folgende Baustelleneinrichtungen werden durch das Gewerk Baumeister gestellt und können durch das Gewerk Gerüstbau entgeltfrei genutzt werden.

- Baustrom
- Bauwasser
- Sanitäreinrichtungen
- Baukran (Nutzung entgeltfrei; jedoch ist ggf. eine entsprechende Nutzungsvereinbarung aus Haftungsgründen direkt mit dem Baumeister abzuschließen). Auslegung mind. 32 m, Tragkraft mind. 2.000 KG bei 30 Meter Auslegung

Soweit für die Gerüsterstellung aus Sicht des AN leistungsfähigere Hebezeuge erforderlich werden, als der zur Verfügung stehende Baukran leisten kann, sind diese in die jeweiligen Einzelpositionen einzukalkulieren und mit diesen abgegolten.

Notwendige Aufenthalts- sowie Lager- /Magazincontainer können aufgrund der beengten Platzverhältnisse nur in der absolut notwendigen Anzahl und Größe auf der BE-Fläche aufgestellt werden.

Die Baustelleneinrichtungsfläche ist nur zum Tagesaufenthalt vorgesehen. Schlafgelegenheiten, sowie Übernachtungscontainer, sind auf der BE-Fläche, sowie auf dem Schulgelände nicht zulässig.

**2.1.1 Baustelleneinrichtung**
Baustelleneinrichtung für alle durchzuführenden Arbeiten dieses Leistungsverzeichnisses; Einschließlich An- und Abtransport aller Maschinen und Geräte sowie aller benötigten Baustelleneinrichtungsteile und deren Vorhaltung während der gesamten Bauzeit.
Zudem sind weiter enthalten:
- Frachten und Transportkosten, Auslöse, Montageaufsicht, unproduktive Nebenlöhne sowie alle sonstigen Nebenkosten;
- Vorrichtungen, Hebezeuge, etc. zur Aufstellung der nachfolgenden Gerüste mit Ausnahme eines Krans
Eine Verschiebung von Ausführungs-, Zwischen- und Endfertigstellungsterminen berechtigt nicht zur Nachforderung bezüglich der Baustelleneinrichtung durch den Auftragnehmer.
Wegerechtliche Absicherungen und Absperrungen sind vom AN selbst zu veranlassen und zu beantragen. Anfallende Gebühren werden gegen Nachweis ohne Aufschlag gesondert vergütet. Die Baustelleneinrichtung wird nur einmal vergütet.
Menge: 1,000 psch

#### 2.2 Fassadengerüst

*Hinweis: Kalkulationshinweis Gerüstbau Umbau Bestand*
Die Einrüstung bzw. Umrüstung des Gebäudes erfolgt in mind. 3 Abschnitten zzgl. Auf und Abbau von Dachfanggerüsten und Ortganggerüsten.

Alle Gebäude sind nur auf der Ostseite im Bereich des Schulhofs und der BE-Fläche mit einem LKW direkt anfahrbar. Die Westseite ist nur eingeschränkt anfahrbar. im Bereich der Geländeabsenkung Achse 9 bis 11 ist überhaupt keine direkte Anfahrt möglich. Die Gerüstbauteile und das Werkzeug sind daher entsprechend zu vertragen.

Der Ein- oder Ausbau von wandseitigem Absturzschutz im Nachgang zur Gerüsterstellung in diesen Bereichen selbst, wird über den entsprechenden Einheitspreis Absturzschutz vergütet, ggf. zzgl. einer einmaligen Vergütung einer Einsatzpauschale, soweit die Arbeiten unabhängig von sonstigen Gerüstauf- oder Abbauarbeiten erfolgen, d.h. eine separate An- und Abfahrt bedingen.

Dieser Aufwand ist in die nachfolgenden Positionen einzukalkulieren und mit diesen abgegolten.

**2.2.1 Fassaden-Standgerüst,W09, Lastklasse III**
Arbeits- und Schutzgerüstes, als System-Stahlgerüst nach DIN EN 12811-1 und DIN EN 12810-1.
Dübelverankerung bzw. nach Wahl des AN, einschl. Ein- und Ausbau der Verankerung.
Für Baumeister,- Zimmerer-, Dachdecker-, Spengler-, Fenster-, WDVS- und Malerarbeiten.

Flächenorientiertes Standgerüst, inkl. dreiseitigem Seitenschutz an der Gerüstaußenseite und den Stirnseiten,
innenliegenden Leitergängen,
Befestigungsuntergrund: Stahlbeton, Ziegelmauerwerk, Holzbauelemente
Lastklasse: III (2 kN/m²)
Breitenklasse: W09
Höhenabstand der Gerüstlagen: 2 m
Höhe oberste Gerüstlage: ca. 6,0 m

Erschwernisse für Gerüstaufstellung über unbefestigtem Untergrund und/oder im Gefälle sind miteinzukalkulieren.
Aufbau und Abbau in zwei Abschnitten nach Baufortschritt.
Der hieraus resultierende Arbeits- und Materialaufwand ist in den Einheitspreis der Position einzukalkulieren.
Menge: 310,000 m2

**2.2.2 Gebrauchsüberlassung Fassaden-Standgerüst, W09, LK III**
Vorhaltung des Hauptgerüstes
Abrechnung in m2 x Woche nach tatsächlicher Standzeit.
Menge: 9300,000 m2Wo

**2.2.3 Statischer Nachweis**
Statischer Nachweis gemäß DIN 4420 Teil 1 bzw. der Systemzulassung des Gerüstes einschließlich erforderlicher Ausführungszeichnungen für das vor beschriebene Fassaden-Standgerüst, sowie sämtlicher nachfolgend beschriebener Positionen (Zulagen/Erweiterungen).

Sämtliche Konstruktionen, die von der Regelausführung abweichen oder einen rechnerischen Einzelnachweis benötigen, sind hier ebenfalls zu berücksichtigen und mit dieser Position abgegolten.
Menge: 1,000 psch

**2.2.4 Zulage Auflagerung Dach**
Zulage für die Ausbildung der Gerüstauflagerung des vor beschriebenen Fassadenstandgerüstes, W09, auf geneigten Anbaudächern, Balkonen, etc.
Abrechnung nach laufendem Meter Auflagerlänge.

Dachdeckung Anbau: Dachschalung mit Unterdeckbahn und Konterlattung

Einschließlich flächiger Schutz der Gerüststandfläche mit einer schweren Baufolie und Lastverteilung des Gerüstes ausschließlich auf der Konterlattung. Die Unterdeckbahn darf keinesfalls beschädigt werden und ist auch im Zuge des Gerüstauf- und Gerüstabbaus entsprechend flächig im Bereich der Laufwege und Arbeitsbereiche zu schützen, z.B. mit OSB-Platten auf Konterlattung befestig, oder gleichwertig.
Achsabstand Konterlattung: ca. 76 cm

Die Vergütung erfolgt längenbezogen einmalig für das Aufstellen/ Abbauen, ohne Berücksichtigung der Vorhaltezeit. Die grundsätzliche Vergütung erfolgt über die Fläche des Fassadengerüstes.
Menge: 11,000 m

**2.2.5 Zulage freistehendes Gerüst, 6,0 m**
Zulage zu vor beschriebenem Fassadengerüst für Ausbildung als freistehendes Gerüst ohne Verankerung am Bauwerk, als flächenorientierte Gerüstabstützung/-aussteifung nach Wahl des Auftragnehmers (z.B. Stützenfelder, Aufstandsflächenverbreiterung mit Schrägabstützung, etc.).

Untergrund: Wiese, Kiesfläche bzw. Asphalt
Höhe oberste Gerüstlage: bis ca. 6,5 m

Der statische Nachweis liegt im Verantwortungsbereich des AN und ist mit dieser Position abgegolten.
Menge: 170,000 m2

**2.2.6 Gebrauchsüberlassung Zulage freistehendes Gerüst**
Vorhaltung der vor beschriebenen Zulage zur Ausbildung eines freistehenden Gerüstes.
Abrechnung in m2 x Woche nach tatsächlicher Standzeit.
Menge: 6460,000 m2Wo

**2.2.7 Zulage Daueranker**
Zulage zu vor beschriebenem Fassadengerüst für den Einbau von Dauerankern.

Anforderung:
- rechnerisch nach baurechtlich eingeführten technischen Baubestimmungen nachgewiesen
- Befestigungsmittel bauaufsichtlich zugelassen
- thermisch geeignet für wäremebrückenfreien Einbau in ein Wärmedämmverbundsystem
- einschließlich Schutzabdeckung gegen Kleintiere
- einschließlich Putzschutz

Untergrund: Mischmauerwerk und Stahlbeton
Höhe oberste Gerüstlage: bis ca. 8,5 m
Dicke WDVS: 160 mm zzgl. Putz

Die Erstellung eines Verankerungsplanes gemäß DIN 4426, der statische Nachweis des Verankerunngssystems, sowie die Dokumentation der Einbaupunkte mit genauer Positionsangabe unter Maß-Bezug auf das Gebäude, liegt im Verantwortungsbereich des AN und ist mit dieser Position abgegolten.

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
Einschließlich Mehraufwand für die Regelankerung des Gerüstes an der Fassade, anschließendem Einbau der Dauergerüstanker, sowie abschließendem Ausbau der Regelankerung.

Richfabrikat: Koro WDVS ALU oder gleichwertig

Angebotenes Produkt:...........................
Menge: 140,000 m2

**2.2.8 Konsolausleger 20**
als Gerüstausleger,
Auslegerbreite ca. 20 cm,
Gerüstbelag als Stahlbelag,
Seitenschutz, Ausleger und Belag passend zu Stahlgerüst.

Die Ausführung hat erst nach Absprache mit der Bauleitung zu erfolgen, d.h. Auf- und Abbau der Konsolausleger ist ggf. zeitversetzt zur übrigen Gerüststellung durchzuführen.
Der hieraus resultierende Arbeits- und Materialaufwand ist in den Einheitspreis der Position einzukalkulieren.
Menge: 120,000 m

**2.2.9 Gebrauchsüberlassung Konsolausleger 20**
Vorhaltung der Gerüst-Konsolen mit 20 cm Breite
Abrechnung in m x Woche nach tatsächlicher Standzeit.
Menge: 4080,000 mWo

**2.2.10 Konsolausleger 30**
als Gerüstausleger,
Auslegerbreite ca. 30 cm,
Gerüstbelag als Stahlbelag,
Seitenschutz, Ausleger und Belag passend zu Stahlgerüst.

Die Ausführung hat erst nach Absprache mit der Bauleitung zu erfolgen, d.h. Auf- und Abbau der Konsolausleger ist ggf. zeitversetzt zur übrigen Gerüststellung durchzuführen.
Der hieraus resultierende Arbeits- und Materialaufwand ist in den Einheitspreis der Position einzukalkulieren.
Menge: 30,000 m

**2.2.11 Verlängerung Konsolausleger 30**
Vorhaltung der Gerüst-Konsolen mit 30 cm Breite
Abrechnung in m x Woche nach tatsächlicher Standzeit.
Menge: 1140,000 mWo

**2.2.12 Konsolausleger 50**
als Gerüstausleger,
Auslegerbreite ca. 50 cm,
Gerüstbelag als Stahlbelag,
Seitenschutz, Ausleger und Belag passend zu Stahlgerüst.

Die Ausführung hat erst nach Absprache mit der Bauleitung zu erfolgen, d.h. Auf- und Abbau der Konsolausleger ist ggf. zeitversetzt zur übrigen Gerüststellung durchzuführen.
Der hieraus resultierende Arbeits- und Materialaufwand ist in den Einheitspreis der Position einzukalkulieren.
Menge: 10,000 m

**2.2.13 Gebrauchsüberlassung Konsolausleger 50**
Vorhaltung der Gerüst-Konsolen mit 50 cm Breite.
Abrechnung in m x Woche nach tatsächlicher Standzeit.
Menge: 380,000 mWo

**2.2.14 Gerüstauskragung**
Gerüstauskragung in Längsrichtung der Fassade
Auskragungslänge: bis ca. 1,0 m,
Auskragungsbreite: gemäß Standgerüst
Gerüstbelag als Stahlbelag,
Seitenschutz, Ausleger und Belag passend zu Stahlgerüst.

Abrechnung nach m ausgeführtem Auskragungsträger der gesamten Gerüstbreite, d.h. 2 Stück Auskragungsträger je 1 m werden als 1 m Auskragung abgerechnet.
Menge: 2,000 m

**2.2.15 Gebrauchsüberlassung Gerüstauskragung 3,0 m**
Vorhaltung der Gerüstauskragung.
Abrechnung in m x Woche nach tatsächlicher Standzeit.
Menge: 70,000 mWo

**2.2.16 Dachfanggerüst**
Ergänzung des Fassadengerüstes / Konsolgerüstes als Dachfanggerüst mit Fangvorrichtung einschließlich Netz passend zu den vor beschriebenen Positionen, gemäß DIN 4420 Teil 1.
Auf- und Abbau des Seitenschutzes ist ggf. zeitversetzt zur Gerüststellung durchzuführen. Der hieraus resultierende Arbeits- und Materialaufwand ist in den Einheitspreis der Position einzukalkulieren.
Geplante Arbeiten:  Zimmerer-, Dachdecker- und Spenglerarbei
Dachneigung: ca. 32 °
Menge: 40,000 m

**2.2.17 Verlängerung Dachfanggerüst**
Vorhaltezeit des Dachfanggerüstes.
Abrechnung in m x Woche nach tatsächlicher Standzeit.
Menge: 1520,000 mWo

**2.2.18 Gerüstüberbrückungen**
Gerüstüberbrückungen aus Gitterrohrtägern über Eingängen, Einbringöffnungen, geschossweisen Gebäudeauskragungen etc., innerhalb der Standzeit am stehenden Gerüst mittels geeigneter Träger, fachgerecht in die Gerüstkonstruktion einbauen. Ausführung nach Angabe der Bauleitung.
Lichte Höhe über Standfläche: 2 bis 4 m
Lichte Überbrückungslängen: bis ca. 8 Meter
Abrechnung nach m ausgeführtem Überbrückungsträger der gesamten Gerüstbreite, d.h. 2 Stück Überbrückungsträger je 1 m werden als 1 m Überbrückung abgerechnet.
Menge: 20,000 m

**2.2.19 Gebrauchsüberlassung Gerüstüberbrückungen**
Vorhaltezeit der Gerüstüberbrückungen.
Abrechnung in m x Woche nach tatsächlicher Standzeit.
Menge: 760,000 mWo

**2.2.20 Treppenturm, vorgebaut**
Treppenturm, vorgebaut vor Fassadengerüst, incl. Doppelhandlauf und Stirngeländer;
Höhe obere Gerüstlage: ca. 6,5 m
Menge: 10,000 m

**2.2.21 Gebrauchsüberlassung Treppenturm, vorgebaut**
Vorhaltezeit des Treppenturms, vorgebaut.
Abrechnung in m x Woche nach tatsächlicher Standzeit.
Menge: 380,000 mWo

**2.2.22 Wandseitiger Absturzschutz**
Wandseitiger Seitenschutzes (3-teilig) am Fassadengerüst bzw. Konsolauslegern als Absturzsicherung.
Der Seitenschutz ist in Teilbereichen zu erstellen. Die Ausführung hat erst nach Absprache mit der Bauleitung zu erfolgen, d.h. Auf- und Abbau des Seitenschutzes ist ggf. zeitversetzt zur Gerüststellung durchzuführen.
Der hieraus resultierende Arbeits- und Materialaufwand ist in den Einheitspreis der Position einzukalkulieren.
Menge: 100,000 m2

**2.2.23 Gebrauchsüberlassung Absturzschutz**
Vorhaltezeit des Seitenschutzes.
Abrechnung in m² x Woche nach tatsächlicher Standzeit.
Menge: 300,000 m2Wo

**2.2.24 Schutzdach 1,5 m**
Ausladendes, fugenfreies Schutzdach in der ersten Gerüstebene gemäß DIN 4420-Teil 1 in Verbindung mit DIN EN 12811, einschließlich dauerhafter Riesel- und Regenschutzfolie (schwere Baufolie) unter Gerüstlage und Schutzdach befestigt.

Ausladung über Vorderkante Gerüst hinaus: mind. 1,5 m
Material Schutzdach: Bohlenbelag oder OSB Platte, d = mind. 30 mm bzw. schwere Aluminiumplatte
Errichtung nach Anweisung der Bauleitung
Menge: 10,000 m

**2.2.25 Gebrauchsüberlassung Schutzdach 1,5 m**
Vorhaltezeit des Schutzdaches.
Abrechnung in m2 x Woche nach tatsächlicher Standzeit.
Menge: 380,000 mWo

#### 2.3 Raumgerüst

**2.3.1 Raumgerüst**
Arbeits- und Schutzgerüstes, als System-Stahlgerüst nach 4420 Teil 1 / DIN EN 12811-1 und DIN EN 12810-1.

Für Baumeister,- Zimmerer-, Dachdecker-, Spengler-, Fenster-, WDVS-, Trockenbau- und Malerarbeiten.

Volumenorientiertes Raum-/Standgerüst, inkl. dreiseitigem Seitenschutz an der Gerüstaußenseite auf der obersten Gerüstlage
innenliegenden Leitergängen,
Lastklasse: III (2 kN/m²)
Höhe oberste Gerüstlage: bis 6,5 m

Der statische Nachweis liegt im Verantwortungsbereich des AN und ist mit dieser bzw. der nach beschriebenen Position "Statischer Nachweis" abgegolten.

Erschwernisse für Gerüstaufstellung über unbefestigtem Untergrund und/oder im Gefälle sind miteinzukalkulieren.
Aufbau und Abbau in zwei Abschnitten nach Baufortschritt.
Der hieraus resultierende Arbeits- und Materialaufwand
ist in den Einheitspreis der Position einzukalkulieren.
Menge: 50,000 m3

**2.3.2 Gebrauchsüberlassung Raumgerüst**
Vorhaltung des vor beschriebenen Raumgerüstes
Abrechnung in m3 x Woche nach tatsächlicher Standzeit.
Menge: 800,000 m3Wo

#### 2.4 Stundenlohnarbeiten

*Hinweis: Hinweise Stundenlohnarbeiten und Verrechnungssätze*
Die Ausführung und Abrechnung von Stundenlohnarbeiten erfolgt nach § 15 VOB/B.
Die im Leistungsverzeichnis aufgeführten Stundenlohnarbeiten gelten für unvorhergesehene Leistungen, deren Abrechnung nach Einheitspreisen nicht zweckmäßig ist und zur Gestellung von Hilfskräften für dritte Firmen.

In nachfolgenden Verrechnungssätzes sind enthalten
- Lohn und Gehaltskosten
- Lohn-/Gehaltskostenanteil für vermögenswirksame Leistungen
- Lohn- bzw. Gehaltsnebenkosten,
- Gemeinkosten
- Sozialkosten, inkl. Sozialkassenbeiträge
- Gewinn

Zuschläge für vom Auftraggeber angeordnete Nacht-, Sonn- und Feiertagsarbeiten sind gesondert nachzuweisen. Sie werden in Höhe der tariflichen Vereinbarung vergütet. Für Nacht-, Sonntags- und Feiertagsarbeit wird als Zuschlag nur der Beitrag zur gesetzlichen Unfallversicherung vergütet. Für Mehrarbeit werden zusätzlich die Sozialkosten vergütet

Mittagspausen und Brotzeiten werden nicht als Arbeitszeit vergütet.
Fahrtzeiten werden nur anerkannt, soweit die Arbeiten nicht im direkten Zusammenhang mit dem Hauptauftrag ausgeführt werden. Die Fahrtzeiten sind separat nachzuweisen. Eine Vergütung der Fahrzeuge zur Personenbeförderung erfolgt nicht.

Das Material für Stundenlohnarbeiten ist getrennt zu lagern. Material-, Maschinen- und Gerätepreise gelten für die Abrechnung einschl. aller Zuschläge, Betriebsstoffe, Handwerkszeuge usw. sowie An-und Abfahrt frei Baustelle. Der Verrechnungssatz für Fuhrleistungen enthält die Kosten für den Fahrer, soweit nicht anders angegeben.

Regieberichte sind der Bauleitung an dem der Arbeitsleistung folgenden Tage, spätestens jedoch zum Ende jeder Woche mit Angabe der Arbeiter und Qualifikation zur Unterschrift vorzulegen. Die Abrechnung erfolgt in 1/4 Stunden.

Beschäftigt der Bieter bei einer der nachstehenden Lohngruppen keine Arbeitskräfte, hat er stattdessen den Einsatz möglichst gleichwertiger Arbeitskräfte anzubieten.

*Hinweis: Zuschläge*
Es gelten folgende Arbeitszeiten:
Regel-Arbeitszeit ist von Montag bis Samstag
jeweils von 06:00 Uhr bis 22:00 Uhr

Zuschläge außerhalb der o. g. Arbeitszeiten werden vergütet für:

Sonn- und Feiertagsarbeit
von 06:00 Uhr bis 22:00 Uhr

Sonn- und Feiertagsarbeit nachts
von 22:00 Uhr bis 06:00 Uhr

Nachtarbeit
von 22:00 Uhr bis 06:00 Uhr

Eine Vergütung erfolgt nur nach ausdrücklicher Anweisung bzw. schriftlicher Beauftragung durch die Objektüberwachung.

**2.4.1 Einsatzpauschale**
Einsatzpauschale für jeden zusätzlichen, durchgehenden und zusammenhängenden Arbeitseinsatz auf der Baustelle.
Die Vergütung erfolgt nur für zusätzliche Einsätze wie Gerüstumbauten, Gerüstergänzungen, o.ä. und beinhaltet nicht die Grundleistungen wie Auf- und Abbau der Gerüste.
In die Einsatzpauschale sind die An- und Abreisekosten, Fahrtzeiten, Auslösen, etc. für den jeweiligen Arbeitseinsatz einzurechnen. Die Leistungen auf der Baustelle sind nicht Bestandteil der Einsatzpauschale und werden nach Positionen oder Stundennachweis vergütet. Die Arbeiten sind spätestens 5 Arbeitstage nach Aufforderung durch die Bauleitung auszuführen. Vor Auftragserteilung ist vom Bieter darzulegen / nachzuweisen, dass er die vorgenannte Frist von 5 Arbeitstagen einhalten kann.
Menge: 2,000 St

**2.4.2 Bauleiter**
Für evtl. erforderliche Arbeiten, die nicht in Leistungsbeschreibung erfaßt sind und nur auf ausdrückliche Anordnung und gegen Nachweis zur Ausführung kommen, werden verrechnet für: Fachbauleiter
Menge: 2,000 Std

**2.4.3 Gerüstbau-Meister-/Polier**
wie vor beschreiben, jedoch Gerüstbau-Meister / Polier
Menge: 5,000 Std

**2.4.4 Vorarbeiter Gerüstbau-Monteur**
wie vor beschreiben, jedoch Vorarbeiter
Menge: 5,000 Std

**2.4.5 Gerüstbau-Monteur**
wie vor beschreiben, jedoch für Gerüstbau-Montuer
Menge: 5,000 Std

**2.4.6 Gerüstbau-Werker**
wie vor beschreiben, jedoch Gerüstbau-Werker
Menge: 5,000 Std

**2.4.7 Helferstunden**
wie vor beschreiben, jedoch Helfer
Menge: 5,000 Std

**2.4.8 LKW 7,5 to. mit Fahrer**
wie vor beschreiben, jedoch LKW mit Fahrer
Menge: 5,000 Std
